# Col·lector soterrat de polipropilè

- Propietat de l'arxiu: CYPE INGENIEROS, S.A.
- Format: FIEBDC-3/2002
- Divisa: EUR
- Costos indirectes: 3.00 %
- IVA: 21.00 %

## I Instal·lacions

### IU Urbanes

#### IUS Xarxes de sanejament

**IUS012** m Col·lector soterrat de polipropilè.
Col·lector soterrat en terreny no agressiu, format per tub de paret tricapa de polipropilè per sanejament, sèrie SN-4, rigidesa anular nominal 4 kN/m², sistema Ecoforte "ITALSAN" i secció circular, amb una pendent mínima del 0,50%, per a conducció de sanejament sense pressió, col·locat sobre llit de sorra de 10 cm d'espessor, degudament compactada i anivellada amb picó vibrant de guiat manual, reblert lateral compactant fins als ronyons i posterior reblert amb la mateixa sorra fins a 30 cm per sobre de la generatriu superior. Inclús, lubricant per a muntatge, accessoris i peces especials.
Criteri de valoració econòmica: El preu inclou els equips i la maquinària necessaris per al desplaçament i la disposició en obra dels elements, però no inclou l'excavació ni el reblert principal.
Inclou: Replanteig del recorregut del col·lector. Presentació en sec dels tubs. Abocat de la sorra en el fons de la rasa. Descens i col·locació dels tubs en el fons de la rasa. Muntatge, connexionat i comprovació del seu correcte funcionament. Execució del reblert envoltant. Realització de proves de servei.
Criteri d'amidament de projecte: Longitud mesurada en projecció horitzontal, entre cares interiors de pericons o altres elements d'unió, segons documentació gràfica de Projecte.
Criteri de mesura d'obra: Es mesurarà en projecció horitzontal, la longitud realment executada segons especificacions de Projecte, entre cares interiors de pericons o altres elements d'unió, incloent els trams ocupats per peces especials.

| Codi | Ut | Descripció | Rendiment | Preu | Import |
|---|---|---|---|---|---|
| mt11itp010a | m | Tub de paret tricapa de polipropilè per sanejament, sèrie SN-4, rigidesa anular nominal 4 kN/m², sistema Ecoforte "ITALSAN", de 110 mm de diàmetre exterior i 3,4 mm de gruix, apte per a temperatures de fins 90°C, amb extrem atrompetat i junta elàstica, amb capa exterior amb baixa absorció tèrmica i resistent als agents atmosfèrics de color marró, capa intermèdia de polipropilè amb càrrega mineral de color gris i capa interior amb alta resistència a l'abrasió i als agents químics de color blanc, subministrat en barres de 3 m de longitud, segons UNE-EN 13476-1. (material) | 1.050 | 19.37 | 20.34 |
| mt11ade100a | kg | Lubrificant per a unió mitjançant junt elàstica de tubs i accessoris. (material) | 0.002 | 21.59 | 0.04 |
| mt01ara010a | m³ | Sorra amb granulometria de 0 a 5 mm de diàmetre, neta. (material) | 0.251 | 14.61 | 3.67 |
| mq01ret020b | h | Retrocarregadora sobre pneumàtics, de 70 kW. (maquinària) | 0.029 | 41.71 | 1.21 |
| mq02rop020 | h | Picó vibrant de guiat manual, de 80 kg, amb placa de 30x30 cm, tipus piconadora de granota. (maquinària) | 0.207 | 4.00 | 0.83 |
| mo041 | h | Oficial 1ª construcció d'obra civil. (mà d'obra) | 0.202 | 28.42 | 5.74 |
| mo087 | h | Ajudant construcció d'obra civil. (mà d'obra) | 0.097 | 25.28 | 2.45 |
| % | % | Costos directes complementaris | 2 % | 34.28 | 0.69 |
|  |  | Costos directes |  |  | 34.97 |
