# Col·lector de comptadors divisionaris per a proveïment d'aigua potable

- Propietat de l'arxiu: CYPE INGENIEROS, S.A.
- Format: FIEBDC-3/2002
- Divisa: EUR
- Costos indirectes: 3.00 %
- IVA: 21.00 %

## I Instal·lacions

### IF Fontaneria

#### IFC Comptadors

**IFC015** U Col·lector de comptadors divisionaris per a proveïment d'aigua potable.
Col·lector de polipropilè copolímer random (PP-R), model 1/3 C "ITALSAN", amb presa vertical inferior de 75 mm de diàmetre i sortides a un costat amb connexió embridada, per a centralització d'un màxim de 3 comptadors de 1/2" DN 15 mm, amb clau de tall, claus d'entrada, aixetes de comprovació, vàlvules de retenció, claus de sortida i tirantets. Inclús suports per al col·lector i material auxiliar.
Criteri de valoració econòmica: El preu no inclou els comptadors d'aigua.
Inclou: Replanteig. Col·locació i fixació dels suports del col·lector. Col·locació i fixació d'accessoris i peces especials. Col·locació del col·lector. Connexionat i comprovació del seu correcte funcionament.
Criteri d'amidament de projecte: Nombre d'unitats previstes, segons documentació gràfica de Projecte.
Criteri de mesura d'obra: Es mesurarà el nombre d'unitats realment executades segons especificacions de Projecte.

| Codi | Ut | Descripció | Rendiment | Preu | Import |
|---|---|---|---|---|---|
| mt37avi100c | U | Vàlvula de papallona, tipus Wafer, "ITALSAN", DN 65 mm, amb cos de ferro colat, comandament de palanca d'acer amb revestiment anticorrosió, eix i disc d'acer inoxidable i junt d'assentament de PTFE amb base de EPDM. (material) | 1.000 | 73.76 | 73.76 |
| mt37itc010f | U | Col·lector de polipropilè copolímer random (PP-R), de color blau, model 1/3 C "ITALSAN", amb presa vertical inferior de 75 mm de diàmetre i sortides a un costat amb connexió embridada, per a centralització de 3 comptadors divisionaris d'aigua en una columna, de 220x160x750 mm. Inclús kit de connexió. Segons UNE 53943, UNE-EN ISO 15874-2, UNE-EN ISO 15874-3 i UNE-EN ISO 15874-5. (material) | 1.000 | 130.24 | 130.24 |
| mt37itb100a | U | Clau d'entrada de llautó, precintable, "ITALSAN", DN 15 mm, amb junta i brida orientable i femella d'unió de 3/4". (material) | 3.000 | 16.31 | 48.93 |
| mt37itb105a | U | Clau de sortida de llautó, precintable, "ITALSAN", DN 15 mm, amb dispositiu antiretorn i femella d'unió de 3/4". (material) | 3.000 | 11.67 | 35.01 |
| mt37itb148a | U | Te de purga amb aixeta de comprovació, de llautó, "ITALSAN", DN 15 mm, amb rosques d'unió de 3/4". (material) | 3.000 | 14.63 | 43.89 |
| mt37itb200a | U | Tirantet d'acer, "ITALSAN", amb rosca mascle-femella de 3/4" i de 500 mm de longitud. (material) | 3.000 | 12.07 | 36.21 |
| mt37www010 | U | Material auxiliar per a instal·lacions de lampisteria. (material) | 1.000 | 1.40 | 1.40 |
| mo008 | h | Oficial 1ª lampista. (mà d'obra) | 2.973 | 29.34 | 87.23 |
| mo107 | h | Ajudant lampista. (mà d'obra) | 1.487 | 25.25 | 37.55 |
| % | % | Costos directes complementaris | 2 % | 494.22 | 9.88 |
|  |  | Costos directes |  |  | 504.10 |
