# Canonada per a muntant, encastada en la paret

- Propietat de l'arxiu: CYPE Ingenieros S.A.
- Format: FIEBDC-3/2016
- Programa: Generador de preus de la construcció. CYPE Ingenieros, S.A.
- Data: 04/07/2024
- Divisa: EUR
- Costos indirectes: 3 %
- IVA: 21 %

## I Instal·lacions

### IF Fontaneria

#### IFM Muntants

**IFM006** m Canonada per a muntant, encastada en la paret.
Canonada per a muntant de fontaneria, encastada en la paret, formada per tub d'acer galvanitzat estirat sense soldadura, sèrie M, de 3/4" DN 20 mm de diàmetre i 2,6 mm de gruix. Inclús material auxiliar para muntatge i subjecció a l'obra, accessoris i peces especials.
Criteri de valoració econòmica: El preu no inclou les ajudes de paleta per a instal·lacions.
Inclou: Replanteig. Col·locació i fixació de tubs, accessoris i peces especials. Realització de proves de servei.
Criteri d'amidament de projecte: Longitud mesurada segons documentació gràfica de Projecte.
Criteri de mesura d'obra: Es mesurarà la longitud realment executada segons especificacions de Projecte.

| Codi | Ut | Descripció | Rendiment | Preu | Import |
|---|---|---|---|---|---|
| mt08tag400c | U | Material auxiliar per a muntatge i subjecció a l'obra de les canonades d'acer galvanitzat, de 3/4" DN 20 mm. (material) | 0.4 | 0.47 | 0.188 |
| mt08tag015cd | m | Tub d'acer galvanitzat estirat sense soldadura, sèrie M, de 3/4" DN 20 mm de diàmetre i 2,6 mm de gruix, segons UNE-EN 10255, amb el preu incrementat el 15% en concepte d'accessoris i peces especials. (material) | 1 | 10.9 | 10.900 |
| mt37wwt010e | m | Tub flexible corrugat de polipropilè, de 23 mm de diàmetre, temperatura de treball de fins 100°C, per a senyalització i protecció mecànica i contra els agents externs com a guix, ciment, calç, etc., de les canonades de conducció per a aigua freda i A.C.S. (material) | 1 | 0.68 | 0.680 |
| mo008 | h | Oficial 1ª lampista. (mà d'obra) | 0.3 | 29.34 | 8.802 |
| mo107 | h | Ajudant lampista. (mà d'obra) | 0.3 | 25.25 | 7.575 |
| % | % | Costos directes complementaris | 2 % | 28.145 | 0.563 |
|  |  | Costos directes |  |  | 28.708 |

Residus:
- col·locació: mt08tag015cd; factor de residu 0.0329436

## Recursos

**mt08tag015cd** m Tub d'acer galvanitzat estirat sense soldadura
Dades tècniques: Cost energètic 40.945 MJ; Emissió de CO2 3.988 kg; Codi LER 17 04 05; Massa de l'element 1.56 kg; Volum 0.000743 m3
Residus:
- embalatge: re170201 Fusta. (component de residu); rendiment 0.011 kg; Codi LER 17 02 01; Massa de l'element 1 kg; Volum 0.000909 m3
- embalatge: re170203 Plàstic. (component de residu); rendiment 0.003 kg; Codi LER 17 02 03; Massa de l'element 1 kg; Volum 0.001667 m3
